# Migration USV BG TFT Süd
Angebotsaufforderung (GAEB 90, DA83)
Vergabenummer: NOO-2026-0121
Währung: EUR
Auftraggeber: Autobahn GmbH des Bundes

## Migration USV BG TFT Süd
Datum: 27.04.26

### Abschnitt 00 Migration USV BG TFT Süd

#### Unterabschnitt 00.00 Allgemeine Anforderungen

**00.00.0001 Planungs- und Ausführungsleistungen**
Der Auftragnehmer (AN) hat die komplette
USV-Gesamtanlage (USV 60 kVA inkl. Batteriesystem,
externer Wartungs-Bypass, 60-V-DC-Umschalteinrichtung
inkl. Batteriepuffer sowie
Blindleistungskompensationsanlage) entsprechend diesem
LV zu liefern, zu montieren, anzuschließen, zu
parametrieren und betriebsfertig in Betrieb zu nehmen.
Vor Beginn der Arbeiten ist eine Bestandsaufnahme
durchzuführen und zu dokumentieren. Alle
Arbeitsschritte sind mit dem Auftraggeber (AG) sowie
dem Betriebsdienst der zuständigen Tunnelleitzentrale
abzustimmen.
Das Aufstellkonzept ist zwingend zu berücksichtigen:
Batterien im separaten Batterieraum; USV-Leistungsteil
und USV-Steuerung im benachbarten USV-/Steuerungsraum;
externer Wartungs-Bypass vorhanden.
Koordination, Termin- und Ablaufplanung inkl.
Migrations-/Umschaltkonzept.
Erstellung der erforderlichen Entlade- und
Auslegungsberechnungen (Autonomie USV und 60-V-DC).
Erstellung/Anpassung von Stromlaufplänen, Kabellisten
und Datenpunktlisten für die Leittechnik.
Einhaltung der einschlägigen Normen (u. a. DIN EN IEC
62040, DIN EN 50272-2, DIN VDE 0100).
Menge: 1,000 Psch

#### Unterabschnitt 00.01 Demontage und Entsorgung

**00.01.0001 Demontage und Entsorgung**
Fachgerechte Außerbetriebnahme, Demontage, Ausbau und
Entsorgung/Verwertung der vorhandenen Altanlagen im BG
TFT Süd einschließlich aller zugehörigen Verkabelungen
und Peripherie.
Die Demontage ist so durchzuführen, dass die
verbleibenden Anlagen und die Bausubstanz nicht
beschädigt werden. Erforderliche Provisorien zur
Aufrechterhaltung der Versorgung sind in Abstimmung mit
dem AG bereitzustellen.
Demontage bestehende USV-Anlage inkl. Batterieschränke.
Demontage bestehende 60-V-DC-Umschalteinrichtung und
Altbatterien.
Ggf. Demontage bestehende
Blindleistungskompensationsanlage.
Entsorgungsnachweise nach ElektroG und BattG (inkl.
Nachweis Batterie-Recycling).
Menge: 1,000 Psch

#### Unterabschnitt 00.02 Lieferungen (Material)

**00.02.0001 USV-Anlage 60_kVA**
Lieferung einer dreiphasigen USV-Anlage mit
Nennleistung 60 kVA zur Versorgung kritischer
Verbraucher. Ausführung als Online-Doppelwandleranlage
(VFI-SS-111 nach DIN EN IEC 62040-3).
Die USV muss für Dauerbetrieb im VFI-Modus ausgelegt
sein und eine automatische Umschaltung zwischen
Netzbetrieb, Batteriebetrieb und statischem Bypass ohne
Versorgungsunterbrechung gewährleisten.
Wirkungsgrad im VFI-Betrieb: >= 95 % bei Nennlast.
Überlastfähigkeit: >= 125 % für >= 10 min; >= 150 % für
>= 60 s; danach Transfer in Bypass ohne Abschaltung der
Last.
Eingangsleistungsfaktor nahe 1,0 (aktive PFC);
Eingangsstrom-THD typ. <= 3 %.
Kommunikationsschnittstellen: mind.
Sammelstörung/Batteriebetrieb/Bypassbetrieb; zusätzlich
digitale Schnittstelle (Modbus TCP/SNMPv3 oder
gleichwertig) für Leittechnik.
Aufstellung im separaten USV-/Steuerungsraum;
ausreichende Wartungs- und Belüftungsabstände.
Menge: 1,000 St

**00.02.0002 Batteriesystem für 60_kVA-USV**
Lieferung eines stationären Batteriesystems für die
60-kVA-USV in ventilgeregelter Blei-Technologie (VRLA)
mit AGM-Separatoren und Reinblei-Gittertechnologie
(Reinblei-AGM, High-Rate-Ausführung).
Das Batteriesystem ist im separaten Batterieraum
aufzustellen; die DC-Verbindung zur USV im benachbarten
USV-/Steuerungsraum ist inklusive aller Leitungen,
Schutzorgane und Abschottungen herzustellen.
Autonomie: >= 60 min bei USV-Volllast;
Entlade-/Auslegungsnachweis durch den AN.
Lebensdauerklasse: mind. Eurobat 'Very Long Life' bzw.
>= 12 Jahre Design Life bei 20/25 °C (Ziel 15 Jahre).
Normen: DIN EN 60896-21/-22; DIN EN 50272-2;
Herstellerangaben zu Ladung/Temperatur zwingend
einzuhalten.
Batteriehauptschalter im Batterieraum (abschließbar)
sowie DC-Überstromschutz mit ausreichendem
DC-Schaltvermögen.
Batterie-Monitoring (Blockspannung, Temperatur,
Innenwiderstand/Impedanz) mit Alarmweiterleitung an
Leitsystem.
Menge: 1,000 St

**00.02.0003 Blindleistungskompensationsanlage**
Lieferung einer Blindleistungskompensationsanlage (BKA)
mit ca. 150 kVAr zur Kompensation
induktiver/kapazitiver Blindleistung und zur
Verbesserung des Leistungsfaktors am
Netzanschlusspunkt.
Technologie: dynamische, schnell schaltende
Kompensation (thyristorgeschaltet oder gleichwertig).
Regelung: automatische digitale Regelung; einstellbarer
Ziel-cos phi; Vermeidung von Über-/Unterkompensation.
Verdrosselung/Detuning zur Resonanzvermeidung und
Oberschwingungsbegrenzung.
Schnittstellen: Status-/Störmeldungen (potenzialfrei
und/oder Modbus) zur Leittechnik.
Bauform: Schaltschrankanlage; Schutzart mind. IP54
(sofern Umgebungsbedingungen dies erfordern).
Menge: 1,000 St

**00.02.0004 Verkabelung und Anschlüsse**
Lieferung sämtlicher erforderlicher Kabel, Leitungen
und Installationsmaterialien für einen betriebsfertigen
Anschluss der USV-Gesamtanlage einschließlich
Batterieraum/USV-Raum-Verbindung und Leittechnik.
Die Dimensionierung ist durch den AN nachzurechnen
(Strombelastbarkeit, Spannungsfall,
Kurzschlussfestigkeit, Selektivität).
Energiekabel USV Ein-/Ausgang: Dimensionierung für 60
kVA (Richtwert ~ 90 A pro Phase bei 400 V); Verlegung
auf geeigneten Trassen.
DC-Batteriekabel zwischen Batterieraum und USV:
hochstromfeste Gleichstromleitungen; ggf. parallel
geführte Leitungen zur Reduktion des Spannungsfalls;
brandschutztechnische Abschottung an
Raumdurchführungen.
Steuer-/Kommunikationsleitungen: geschirmte Leitungen
für Modbus/SNMP/Signalkontakte; EMV-gerechte Verlegung.
Kabelkennzeichnung, Aderendhülsen, Kabelschuhe,
Klemmen, Zugentlastungen, Kabelkanäle,
Befestigungsmaterial.
Menge: 1,000 Psch

**00.02.0005 60_V-DC-Umschalteinrichtung**
Lieferung einer redundanten
Gleichstrom-Umschalteinrichtung für ein bestehendes
60-V-DC-Netz zur unterbrechungsfreien Versorgung
kritischer DC-Verbraucher.
Automatische Umschaltung zwischen primärer
DC-Einspeisung (Netzgleichrichter) und sekundärer
Einspeisung (Batterie).
Umschaltzeit: < 10 ms.
Ausgangsspannung: stabilisierte 60 V DC (Toleranz
projektbezogen).
Überwachung/Diagnose mit Meldung 'Primärversorgung
ausgefallen', 'Batteriebetrieb', 'Störung'.
Schnittstelle zur Leittechnik (potenzialfrei und/oder
Modbus TCP).
Menge: 1,000 St

**00.02.0006 Batteriesystem für 60_V-DC**
Lieferung wartungsfreier Batteriemodule/Batterieblöcke
in VRLA-AGM-Reinblei-Hochstrom-Technologie zur
Pufferung des 60-V-DC-Systems.
Nennspannung passend zur Umschalteinrichtung,
typischerweise 5 x 12 V in Serie; Aufstellung im
Batterieraum.
Auslegung: Autonomie >= 60 min für die definierten
60-V-DC-Lasten; Entladenachweis durch den AN.
Schutz: DC-Absicherung und Trennmöglichkeit;
Polkennzeichnung.
Einbindung in Batterie-Monitoring (Temperatur/Spannung)
oder gleichwertige Überwachung.
Normen: DIN EN 50272-2; DIN EN 60896-21/-22.
Menge: 5,000 St

**00.02.0007 Externer Wartungs-Bypass**
Lieferung eines externen, manuellen
Wartungs-Bypass-Schalters für die USV-Anlage. Der
Wartungs-Bypass ermöglicht es, die USV für
Wartungszwecke vom Netz und von der Last zu trennen und
die Last direkt aus dem Netz zu versorgen.
Bauart: 3P+N-Lastumschalter/Drehumschalter mit
definierter Mittelstellung 'Aus'.
Verriegelung: Parallelbetrieb USV/Bypass ausgeschlossen
(break-before-make).
Bemessung: für vollen Laststrom und
Kurzschlussfestigkeit entsprechend Einspeisung.
Beschriftung/Bedienbarkeit: eindeutig, dauerhaft;
Möglichkeit zur Abschließung in Wartungsstellung.
Menge: 1,000 St

#### Unterabschnitt 00.03 Mechanische Installation

**00.03.0001 Aufstellung USV-Anlage**
Aufstellung, Ausrichtung und sichere Verankerung der
USV-Schrankanlage am vorgesehenen Standort im separaten
USV-/Steuerungsraum einschließlich Einhaltung der
Herstellerabstände für Belüftung und Wartung.
Schwingungsarme Aufstellung; ggf.
Schwingungsisolatoren.
Herstellung Potentialausgleich/Schutzleiteranschluss an
das vorhandene Erdungssystem.
Menge: 1,000 Psch

**00.03.0002 Aufbau Batterieschränke**
Aufbau, sichere Verankerung und mechanische Montage der
Batterieschränke/Batteriegestelle im separaten
Batterieraum für das USV-Batteriesystem und das
60-V-DC-Batteriesystem.
Einhaltung der Anforderungen aus DIN EN 50272-2 (u. a.
Abstände, Zugänglichkeit, Lüftungskonzept).
Mechanischer Schutz der Batterieanschlüsse/Verbinder
gegen unbeabsichtigtes Berühren.
Anschluss aller Batteriegehäuse/Gestelle an den
Hauptpotentialausgleich.
Menge: 1,000 Psch

**00.03.0003 Montage 60_V-DC-Umschalteinrichtung**
Mechanische Montage der 60-V-DC-Umschalteinrichtung an
geeignetem Ort im Technik-/USV-Umfeld unter Einhaltung
der Zugänglichkeit und Wärmeabfuhr.
Menge: 1,000 Psch

**00.03.0004 Montage Kompensationsanlage**
Aufstellung und Verankerung der
Blindleistungskompensationsanlage am vorgesehenen
Standort, inkl. Sicherstellung der erforderlichen
Belüftung und Wartungszugänglichkeit.
Menge: 1,000 Psch

**00.03.0005 Installation Wartungs-Bypass**
Mechanische Montage des externen
Wartungs-Bypass-Schalters in unmittelbarer Nähe der
USV-Anlage im USV-/Steuerungsraum oder in einem
separaten Gehäuse.
Stabile, dauerhafte Befestigung; Schutzart angepasst an
Umgebung (mind. IP54 sofern erforderlich).
Dauerhafte Beschriftung der Schaltstellungen.
Menge: 1,000 Psch

**00.03.0006 Kabelverlegung**
Fachgerechte Verlegung aller zum System gehörenden
Kabel und Leitungen einschließlich Trassenführung,
Befestigung, Durchbrüche, Brandschutzabschottungen und
Kennzeichnung.
Leitungswege zwischen Batterieraum und
USV-/Steuerungsraum sind besonders zu berücksichtigen
(DC-Leitungen, Abschottungen, mechanischer Schutz).
Verlegung in vorhandenen oder neu zu errichtenden
Kabeltragsystemen/Kanälen; Einhaltung
MLAR/Funktionserhalt sofern erforderlich.
EMV-gerechte Trennung von Leistungs- und Signalkabeln.
Dokumentation der Leitungswege und Kennzeichnung.
Menge: 1,000 Psch

#### Unterabschnitt 00.04 Elektrotechnische Installation

**00.04.0001 Netzanschluss USV-Anlage**
Anschluss der USV-Anlage (60 kVA) an die vorhandene
Niederspannungshauptverteilung (NSHV) einschließlich
erforderlicher Schalt- und Schutzgeräte, Verdrahtung,
Beschriftung und Prüfung nach DIN VDE 0100-600.
Menge: 1,000 Psch

**00.04.0002 Rückspeisungsschutz / Entkopplung**
Herstellung geeigneter Entkopplungs- und
Rückspeisungsschutzmaßnahmen, um unzulässige
Rückspannungen oder Rückspeisungen in bestehende
Systeme auszuschließen (insb. an Schnittstellen zu
60-V-DC-Systemen oder weiteren Stromkreisen).
Ausführung gemäß DIN EN IEC 62040-1/-3 und Vorgaben des
AG.
Nachweis der Wirksamkeit im Rahmen der Inbetriebnahme.
Menge: 1,000 Psch

**00.04.0003 Schutzorgane und Trennvorricht..**
Lieferung/Installation aller erforderlichen
Schutzorgane (AC/DC) und Trennvorrichtungen für eine
sichere, selektive Abschaltung sowie für
Wartungsarbeiten (Lockout/Tagout).
AC-seitig: passende Sicherungen/Leistungsschalter am
USV-Eingang und -Ausgang; Kennzeichnung.
DC-seitig: Batterieüberstromschutz, DC-Trenner,
Batteriehauptschalter im Batterieraum (abschließbar).
Zugänglichkeit und eindeutige Beschriftung sämtlicher
Schutzorgane.
Menge: 1,000 Psch

**00.04.0004 Anschluss Batteriesystem**
Elektrischer Anschluss des USV-Batteriesystems an die
USV-Anlage inklusive Verlegung der DC-Leitungen
zwischen Batterieraum und USV-/Steuerungsraum,
Herstellung Potentialausgleich und Durchführung aller
erforderlichen Messungen/Prüfungen vor Zuschaltung.
Polaritätsprüfung nach Vier-Augen-Prinzip;
Dokumentation.
Menge: 1,000 Psch

**00.04.0005 Anschluss 60_V-DC-System**
Anschluss der 60-V-DC-Umschalteinrichtung an den
Netzgleichrichter (Primär) und an das
60-V-DC-Batteriesystem (Sekundär) inkl. Absicherung,
Trennmöglichkeiten und Funktionsprüfung.
Menge: 1,000 Psch

**00.04.0006 Anschluss -kompensation**
Elektrischer Anschluss der
Blindleistungskompensationsanlage an geeigneten
Anschlusspunkt der NSHV (Lastparallelkompensation)
inkl. Absicherung, Schutzleiteranschluss und
Inbetriebnahmeparameter.
Menge: 1,000 Psch

**00.04.0007 Anschluss externer Bypass**
Installation und Verdrahtung des externen
Wartungs-Bypass-Schalters gemäß Schaltplan.
Sicherstellung, dass im Bypassbetrieb die USV
galvanisch von der Last getrennt ist (keine
Rückspeisung in die USV).
Menge: 1,000 Psch

**00.04.0008 Integration in das Leitsystem**
Einbindung der USV, Batterieüberwachung, 60-V-DC-Anlage
und Blindleistungskompensation in die Leittechnik
(WinCC OA). Gemeinsame Festlegung der Datenpunkte,
Alarmklassen und Visualisierung mit dem AG; Umsetzung
und Funktionsnachweis.
Bereitstellung/Parametrierung der
Kommunikationsschnittstellen (z. B. Modbus TCP, SNMPv3,
potenzialfreie Kontakte).
Test aller Meldungen und Messwerte im Leitsystem.
Menge: 1,000 Psch

**00.04.0009 Fernwartungsanbindung**
Einrichtung einer gesicherten Fernwartungsanbindung
(VPN oder gleichwertig) für die gelieferten Systeme
gemäß IT-Sicherheitsvorgaben des AG. Konfiguration der
Geräte (z. B. feste IP-Adressen, SNMP-Traps,
Benutzerrollen) und Protokollierung der Zugriffe.
Menge: 1,000 Psch

#### Unterabschnitt 00.05 Funktionstests

**00.05.0001 Netzqualitätsmessung**
Messung und Dokumentation der relevanten Netzqualitäts-
und Leistungsparameter am USV-Ausgang unter Last
(Spannungspegel, Frequenz, THD, Spannungsabweichungen
bei Lastwechseln) gemäß IEC 61000-4-30 (Klasse A) oder
gleichwertig.
Menge: 1,000 Psch

**00.05.0002 Umschalttest USV**
Simulation eines vollständigen Netzausfalls unter Last
zur Prüfung der Umschaltung auf Batteriebetrieb sowie
Rückschaltung bei Netzwiederkehr. Prüfung des
statischen Bypass bei Überlast/Störung.
Menge: 1,000 Psch

**00.05.0003 Batterietest**
Prüfung der Batteriefunktion und der
Batterieüberwachung. Dokumentation von Blockspannungen,
Temperaturen und Innenwiderständen/Impedanzen;
Plausibilisierung der Autonomieanforderung.
Menge: 1,000 Psch

**00.05.0004 Test 60_V-DC-Umschalteinrichtung**
Simulation des Ausfalls der primären 60-V-DC-Versorgung
und Nachweis der Umschaltung auf Batterie innerhalb <
10 ms sowie Rückschaltung ohne störenden Stoß.
Menge: 1,000 Psch

**00.05.0005 Test Blindleistungskompensation**
Funktions- und Wirksamkeitsprüfung der
Blindleistungskompensationsanlage (Regelverhalten,
cos-phi-Verbesserung, Schutzfunktionen).
Menge: 1,000 Psch

**00.05.0006 Test Spannungsstabilität USV**
Durchführung von Lastsprungtests zur Verifikation der
Spannungsregelung der USV (plötzliche Zu-/Abschaltung
größerer Verbraucher). Dokumentation der resultierenden
Spannungsabweichungen.
Menge: 1,000 Psch

**00.05.0007 Kommunikationstest**
Ende-zu-Ende-Test der Kommunikations- und Alarmwege bis
WinCC OA sowie Test der Fernwartungsverbindung (VPN).
Protokollierung aller Testalarme.
Menge: 1,000 Psch

**00.05.0008 Probelauf und Endabnahme**
Gemeinsamer Probelauf der Gesamtanlage (USV inkl.
Batteriesystem, 60-V-DC-System,
Blindleistungskompensation) für mindestens 8 Stunden
Dauerbetrieb unter Beobachtung (Burn-in). Anschließend
förmliche Endabnahme.
Menge: 1,000 Psch

#### Unterabschnitt 00.06 Dokumentation und Schulung

**00.06.0001 Abnahmeprotokolle**
Erstellung und Übergabe sämtlicher Prüf-, Mess- und
Abnahmeprotokolle (VDE-Prüfungen, Funktionsprüfungen,
Kommunikations-/Alarmtests, Burn-in).
Menge: 1,000 St

**00.06.0002 Betriebs- und Wartungsunterlagen**
Übergabe vollständiger Betriebs- und Wartungsunterlagen
für alle gelieferten Komponenten in deutscher Sprache
(oder mit deutschsprachiger Zusammenfassung).
Erstellung eines projektspezifischen Wartungsplanes.
Menge: 1,000 St

**00.06.0003 Schaltpläne und Übersichtspläne**
Erstellung/Übergabe aktualisierter Bestandspläne
(as-built): einpolige Stromlaufpläne, Aufstellpläne,
Kabellisten, Datenpunktlisten. Bereitstellung in
gängigen digitalen Formaten (PDF sowie editierbar, z.
B. DWG/DXF, nach Vorgabe AG).
Menge: 1,000 St

**00.06.0004 Sicherheits- und IT-Dokumentation**
Dokumentation der
Netzwerk-/Schnittstellenkonfiguration,
Benutzer-/Rechtekonzepte, Fernwartungsparameter und
Sicherheitsmaßnahmen gemäß Vorgaben des AG.
Menge: 1,000 St

**00.06.0005 Entsorgungsnachweise**
Übergabe der Entsorgungs- und Verwertungsnachweise für
alle ausgebauten Komponenten, insbesondere Batterien,
gemäß ElektroG/BattG/KrWG.
Menge: 1,000 St

**00.06.0006 Schulung / Einweisung**
Durchführung einer Einweisung des Betreiberpersonals
(ca. 10 Personen) vor Ort im BG TFT Süd. Schwerpunkte:
Bedienung im Normal- und Bypassbetrieb, Verhalten bei
Störungen, sichere Handhabung der Batterieanlage,
Überwachung über WinCC OA, grundlegende
Wartungsmaßnahmen.
Menge: 1,000 Psch

#### Unterabschnitt 00.07 Wartung/-Instandhaltung

**00.07.0001 Wartung/-Instandhaltung**
Wartung gemäß

-Wartungsvertrag (bauseits bereitgestellt)
-Checkliste zum Wartungsvertrag (bauseits
bereitgestellt)
Menge: 4,000 a

USt %: 19,00
